# Abriss Kita Lössel
Angebotsaufforderung (GAEB DA XML 3.2, DA83)
Projekt: 4140
Währung: EUR
Vergabeart: Beschränkte Ausschreibung
Erstellt mit: GXML Toolbox V3.3 R20220330, ORCA AVA 25.0.5 - Professional Edition 25.00.05, 10.11.2025

## 1. ALLGEMEINE BAUBESCHREIBUNG
1.1 Aufgabe

Die Stadt Iserlohn plant den Rückbau eines Kindergartens im Stadtteil Lössel "Zur Friedenseiche 6" in 58644 Iserlohn.

Der Ablauf der Baumaßnahme gliedert sich in folgende Schritte:

1. Medienfreiheit (Auftraggeberseits).

2. Baustelleneirichtung:
- Sicherung des gesamten Abbruchbereiches festverschraubten Bauzaunelementen.
- Erstellen von Tagesunterkünften und sanitären Einrichtungen
- Erstellen von Fahr- und Arbeitswegen

3. Entrümpelung
- Ausräumen von Mobiliar

4. Entkernung von nicht gefährlichen Störstoffen wie
- Innentüren
- Einbauten, WC-Anlagen etc.

5. Schadstoffentfrachtung im Gebäude, im Wesentlichen
- Entfernen Gipskartonwänden mit asbesthaltigem Spachtel
- Entfernen von asbesthaltigem Ausgleichsspachtel unter PVC
- Entfernen asbesthaltiger Flachdichtungen (Rippenheizkörper)
- Entfernen asbesthaltiger Brandschutztüren
- Lüftungsrohr aus Asbestzement
- Mineralwolldämmung in Leichtbauwänden aus Gipskarton
- Mineralwolldämmung im Deckenbereich (Kaltdach)
- Mineralwolldämmung an Rohrleitungen

6. Weitere Entkernung von nicht gefährlichen Störstoffen wie
- Bodenbeläge, Holzlamellendecken
- Fenster- und Türanlagen
7. Entfernen Störstoffe Außenbereich
- Abtragen der Dachbahnen auf Holz
 - Dachdämmung aus expandiertem Polystyrol (Anbau)
 - Außenwanddämmung aus Holzfasern (Anbau)

8. Oberirdischer Rückbau des Gebäudes

9. Rückbau des Gebäudes unter GOK inkl. Fundamente

10. Angleichen des Geländes (ohne Anlieferung von zusätzlichen Material)

11. Räumen der Baustelle durch AN

1.2 Lage
Das Rückbauobjekt befindet sich im Süden der Stadt Iserlohn im Stadtteil Lössel. Der rückzubauende Kindergarten ist zentral in Lössel gelegen, östlich verläuft die Straße "Zur Friedenseiche". Nördlich, westlich und südlich ist das Grundstück von Wohnbebauung und Gärten umgeben.

Die genaue Anschrift lautet:

Zur Friedenseiche 6
58644 Iserlohn

Während der Rückbaumaßnahme ist die Baustelle ausschließlich über die Straße "Zur Friedenseiche" anzudienen. Abfahrten können ausschlißelich Richtung Osten, ebenfalls über die Straße "Zur Friedenseiche" erfolgen. Der AN trägt alleinig die Verantwortung über die hinreichende Eignung der Fahrwege.

1.3 Konstruktion - Materialität Bestandsbau und der Abbruchbauteile
Bei dem Gebäude handelt es sich um einen Kindergarten aus dem Jahr 1976 im Zentrum des Dorfes Lössel, nahe Iserlohn. Das Gebäude weißt eine Grundfläche von ca 530 m² auf bei einer Höhe von 3,13 bis 3,67 m. Das Gebäude ist bis auf einen kleinen Teilbereich im Nordwesten des Gebäudes nicht unterkellert und weist ein Geschoss auf. Das Gebäude schließt zum Erdreich mit einer Bodenplatte aus Beton ab. Aufgehend besteht das Gebäude aus einem Holzständerwerk mit einem vorgesetzten Mauerwerk. Innenliegend bestehen die Wände aus Holzwerkstoffplatten mit Gipskartonplatten. Die Böden sind aus Zementestrich mit einer Trittschalldämmung aus expandiertem Polystyrol mit einer Trennlage aus Papier ausgeführt und schließen mit einem elastischen Bodenbelag ab. Die Böden in den Nassräumen weisen keine Dämmung, aber eine bituminöse Sperrschicht auf. Die Decken sind alle abgehangen und aus Gipskarton oder Holzlatten ausgeführt. Das Gebäude schließt mit einem Flachdach ab. Das Flachdach ist dabei als Kaltdach ausgeführt und besteht aus Holzwerkstoffplatten mit Bitumenbahnen. Südlich an das Gebäude wurde 2014 ein Anbau errichtet. Dieser ist ähnlich zu dem Hauptgebäude errichtet. Abweichend besteht die Fassade aus einem Wärme-Dämm-Verbundsystem mit Holzfaser-dämmplatten. Das Dach ist ebenfalls als Flachdach, aber nicht als Kaltdach ausgeführt. Als Dämmung wurde beim Anbau expandiertes Polystyrol verbaut. Die Innenwände bestehen ebenfalls aus Holzwerkstoffplatten mit Gipskartonplatten. Die Böden sind mit einem elastischen Bodenbelag versehen und die Decken bestehen aus abgehangenen Gipslochplatten.

1.4 Maßnahmen
Nach erfolgter Schadstoffsanierung und Entkernung soll das beschriebene Gebäude vollständig inklusive Bodenplatte und Fundamente zurückgebaut werden. Neben diesem Rückbau sind die Außenanlagen bestehend aus Spielplatz und Freiflächen mit Pflastersteinen und Betonplatten ebenfalls komplett zurückzubauen. Abschließend soll das Gelände grob angeglichen werden.

1.5 Verkehrswege, Zufahrtsmöglichkeiten
Die Zuwegungen an den Ausführungsorten richten sich nach den örtlichen Straßenverhältnissen. Zu beachten sind die begrenzten Flächen für die Baustelleneinrichtung, so dass kaum Raum für Fahrzeuge der Mitarbeiter sein wird.

Die Baustellenandienung hat wie unter 1.2 beschrieben über die Straße "Zur Friedenseiche" zu erfolgen.

1.6 Baustelleneinrichtung / Flächen / Nutzung der Baustelle
Die Fläche für das Aufstellen und Vorhalten von Lager- und/oder Aufenthaltscontainern ist eingeschränkt. Sollte der AN mehr Aufstellflächen benötigen, so hat er sich um Flächen im öffentlichen Raum zu kümmern.
Alle Flächen außerhalb der Baustelleneinrichtung sind grundsätzlich freizuhalten. Im Bereich der Baustelleneinrichtungsfläche ist auf größte Sauberkeit zu achten. Der AN hat die für die Durchführung der Arbeiten notwendigen Sicherheitsmaßnahmen rechtzeitig zu planen und durchzuführen.

1.7 Verkehrsbeschränkungen, freizuhaltende Flächen
Sämtliche Maßnahmen zur Sicherung des öffentlichen Verkehrs und des Verkehrs auf der Baustelle, soweit sie die Arbeiten des Auftragnehmers betreffen, sind auftragnehmerseitig zu veranlassen. Erforderliche Genehmigungen sind vom AN zu beantragen.
Die Kosten hierfür sowie anfallende Gebühren sind in die Einheitspreise einzukalkulieren. Die Angaben zu Anfahrtswegen sind unverbindlich. Auf dem Baugelände müssen alle Verkehrswege abgesperrt werden. Die Baustelleneinrichtung ist gegenüber der öffentlichen Verkehrsfläche abgetrennt und als solche gekennzeichnet.
Baufahrzeuge dürfen während der Ladezeiten nicht mit unnötig laufenden Motoren betrieben werden.

1.8 Bauzaun
Die Einfriedung der Baustelle soll mit einem mobilen Bauzaun umgesetzt werden. Der Bauzaun ist zur Überlassung vorzusehen.

1.9 Schutz von Verkehrsflächen, Bäumen, Bauwerken
Der Auftragnehmer garantiert den Schutz von Verkehrsflächen und Bauwerken.
Beschädigte Verkehrsflächen und Freiflächen die keiner späteren Überarbeitung unterliegen sind nach dem Abschluss der Leistung durch den Verursacher zu dessen Lasten wieder herzurichten und in den ursprünglichen Zustand zurückzuversetzen.

1.10 Baustellensauberkeit
Transportverschmutzungen der Verkehrswege sind unmittelbar nach erfolgtem Transport durch den Verursacher zu beseitigen.

1.11 Geräte / Großgeräte / Baukran / Bagger
Sind soweit erforderlich in die jeweiligen Rückbaupositionen oder die BE-Kosten einzukalkulieren.

## BVB
Besondere Vertragsbedingungen

Es gelten die Allgemeinen Vertragsbedingungen für die Ausführung von Bauleistungen (VOB/B) in der z. Zt. geltenden Fassung.

1.Objekt-/Bauüberwachung sowie ggf. Sicherheitskoordination (Baustellenverordnung):

1.1 Die Objekt-/Bauüberwachung obliegt dem Auftraggeber.

Anordnungen Dritter dürfen nicht befolgt werden.

1.2 Die Sicherheitskoordination obliegt:
siehe Ansprechpartner

1.3 Der Auftragnehmer hat Bautagesberichte / ein Bautagebuch gem. Zif. 7 ZVB zu führen.

2. Dem Auftragnehmer werden unentgeltlich zur Benutzung überlassen:

2.1 Lager- und Arbeitsplätze:

_ sind auf dem Grundstück vorhanden

Etwa darüber hinaus erforderliche Lager- und Arbeitsplätze hat der Auftragnehmer zu beschaffen; die Kosten sind durch die Vertragspreise abgegolten.

2.2 Verkehrswege innerhalb des Baugeländes:

_sind auf dem Grundstück vorhanden

2.3 Wasseranschlüsse (Durchmesser/Leistung):

_sind nicht vorhanden

2.4 Stromanschlüsse (Durchmesser/Leistung):

_sind nicht vorhanden

2.5 Sonstige Anschlüsse (Art/Durchmesser/Leistung):

Kosten des Verbrauchs (zu den Nrn. 2.3 - 2.5):

Die vom Auftragnehmer zu erstattenden Kosten des Verbrauchs werden durch Messungen ermittelt, soweit nicht etwas anderes vereinbart ist.

Bei Arbeiten in belegten baulichen Anlagen hat sich der Auftragnehmer mit der hausver-waltenden Dienststelle in Verbindung zu setzen und deren Rechnung zu begleichen.

3. Ausführungsfristen:

3.1 Mit der Ausführung ist zu beginnen:
X unverzüglich nach Erteilung des Auftrages
  Einbau umgehend in Abstimmung mit der Bauleitung
O spätestens am letzten Werktag der _________
O spätestens _____ Werktage nach Zugang des
  Auftragsschreibens
O innerhalb von 12 Werktagen nach Zugang der Aufforderung durch den Auftraggeber, die  Aufforderung wird Ihnen voraussichtlich bis zum _____________ zugehen
O an dem im Bauzeitenplan
  genannten Datum

3.2 Die Leistung ist abnahmereif fertig zu stellen:

X am 16.03.2026
O innerhalb von _xx_ Werktagen nach dem vereinbarten Beginn der Ausführung.
O spätestens am letzten Werktag der _______ KW _____
O an dem im Bauzeitenplan genannten Datum

3.3 Folgende Einzelfristen sind Vertragsfristen:

O vorstehende Frist für den Ausführungsbeginn
O vorstehende Frist für das Ausführungsende
O die im Bauzeitenplan als Vertragsfristen vereinbarten Einzelfristen

3.4 Der Auftraggeber behält sich vor, im Auftragsschreiben den Beginn und das Ende der Ausführungsfrist und etwaiger Einzelfristen datumsmäßig festzulegen.

Ändern sich während der Vertragsdurchführung die Vertragsfristen durch
Vereinbarung oder gem. § 6 Abs. 2 VOB/B, treten diese an die Stelle der
ursprünglich vereinbarten Fristen.

4. Vertragsstrafen

Der Auftragnehmer hat als Vertragsstrafe für jeden Werktag des Verzuges zu zahlen:

4.1 bei Überschreitung der Fertigstellungsfrist

O Betrag (€)
O vom Hundert des Endbetrages der Nettoauftragssumme

4.2 bei Überschreitung von Einzelfristen

Die Bezugsgröße zur Berechnung der Vertragsstrafe bei der Überschreitung von als Vertragsfrist vereinbarten Einzelfristen ist der Teil der Auftragssumme, der den bis zu diesem Zeitpunkt vertraglich zu erbringenden Leistungen entspricht. Verwirkte Vertragsstrafen für den Verzug wegen Nichteinhaltung als Vertragsfrist vereinbarter Einzelfristen werden auf eine durch den Verzug wegen Nichteinhaltung der Frist für die Vollendung der Leistung verwirkte Vertragsstrafe angerechnet.

4.3 Die Vertragsstrafe wird auf insgesamt _______ v. H. der Auftragssumme begrenzt.

5. Rechnungen

5.1 Alle Rechnungen sind bei dem Auftraggeber 2 fach einzureichen.

5.2 Die notwendigen Rechnungsunterlagen (z. B. Mengenberechnungen,
Abrechnungs-zeichnungen, Handskizzen) sind einfach / 1 einzureichen.

6. Zahlung

Die Frist für die Schlusszahlung gem. § 16 Abs. 3 Nr. 1 VOB/B und den Eintritt des
Verzuges gem. § 16 Abs. 5 Nr. 3 VOB/B wird verlängert auf _____________ Tage.

7. Sicherheitsleistungen

7.1 Stellung der Sicherheit

Sicherheit für die Vertragserfüllung ist in Höhe von _______ v. H. der Auftragssumme zu leisten, sofern die Auftragssumme mindestens 250.000 Euro ohne Umsatzsteuer beträgt.

Die für Mängelansprüche zu leistende Sicherheit beträgt _______ v.H. der Auftragssumme einschließlich erteilter Nachträge.

Für die Vertragserfüllung und Mängelansprüche kann Sicherheit wahlweise durch Einbehalt oder Hinterlegung von Geld oder durch Bürgschaft geleistet werden.

Der Auftragnehmer kann die einmal von ihm gewählte Sicherheit durch eine andere der vorgenannten ersetzen.

Für vereinbarte Abschlagszahlungen (§ 16 Abs. 1 Nr. 1 S. 3) und für vereinbarte Vorauszahlungen ist Sicherheit durch Bürgschaft zu leisten.

Stellt der Auftragnehmer die Sicherheit für die Vertragserfüllung binnen 18 Werktagen nach Vertragsabschluss (Zugang des Auftragsschreibens) weder durch Hinterlegung noch durch Vorlage einer Bürgschaft, so ist der Auftraggeber berechtigt, Abschlagszahlungen einzubehalten, bis der Sicherheitsbetrag erreicht ist.

Die Sicherheit für Vertragserfüllung ist nach Abnahme Zug um Zug gegen eine Sicherheit für Mängelansprüche auszutauschen. Bestehen zu diesem Zeitpunkt noch Vertragserfüllungsansprüche, ist dafür eine gesonderte Sicherheit zu stellen; bei Verwendung einer Bürgschaft in einer gesonderten Urkunde.

Der Rückgabezeitpunkt richtet sich nach dem Ablauf der Gewährleistungsfrist, die im Abnahmeprotokoll festgehalten wird.

7.2 Sicherheit durch Bürgschaft

Wird Sicherheit durch Bürgschaft geleistet, ist für
- die Vertragserfüllung das Formblatt 511,
- die Mängelansprüche das Formblatt 512 und
- für vereinbarte Vorauszahlungen und Abschlagszahlungen das Formblatt 513
zu verwenden.

8. Abnahme

Die Leistung wird förmlich abgenommen.

9. Verjährungsfrist für Mängelansprüche

Abweichend von den Empfehlungen der VOB wird eine Verjährungsfrist für sämtliche Mängelansprüche von _____ Jahren vereinbart.

10. Form und Inhalt der Angebote

Das Angebot ist in allen seinen Bestandteilen in deutscher Sprache abzufassen.

Für das Angebot sind die vom AG übersandten Vordrucke zu verwenden; das Angebot ist an der dafür vorgesehenen Stelle zu unterschreiben. Fehlt die Unterschrift, muss das Angebot für ungültig erklärt werden. Die Verwendung selbstgefertigter Vervielfältigungen, Abschriften und Kurzfassungen ist - ausgenommen beim LV, wenn der Bieter das vom AG verfasste LV als allein verbindlich anerkennt, - unzulässig. Das Angebot muss vollständig sein. Es muss die Preise und die in den Verdingungsunterlagen geforderten Erklärungen und Angaben enthalten. Änderungen des Bieters an seinen Eintragungen müssen zweifelsfrei sein. Änderungen an den Verdingungsunterlagen sind unzulässig.

Ein Bieter der in seinem Angebot die von ihm tatsächlich für einzelne Leistungspositionen geforderten Einheitspreise auf verschiedene Einheitspreis anderer Leistungspositionen verteilt, benennt nicht die von ihm geforderten Preise im Sinne von § 13 Abs. 1 Nr. 1 Zif. 3 VOB/A. Deshalb werden Angebote, bei denen der Bieter die Einheitspreise einzelner Leistungspositionen in "Mischkalkulationen" auf andere Leistungspositionen umlegt, von der Wertung ausgeschlossen.

11. Technische Spezifikationen

Soweit im Leistungsverzeichnis auf Technische Spezifikationen (z.B. nationale Normen, mit denen europäische Normen umgesetzt werden, europäische technische Bewertungen, gemeinsame technische Spezifikationen, internationale Normen) Bezug genommen wird, werden auch ohne den ausdrücklichen Zusatz:"oder gleichwertig", immer gleichwertige Technische Spezifikationen in Bezug genommen.

12. Werbung

Werbung auf der Baustelle ist nur nach vorheriger Zustimmung des Auftraggebers zulässig.

## ZTVB
I.  Allgemeine Informationen zur Baustelle
I.I Lage
Das Objekt befindet sich an der Straße "Zur Friedenseiche 6" in 58644 Iserlohn.

I.II Terminangabe
Nach Auftragsvergabe sind:
Innerhalb von 14 Tagen
- Das Entsorgungskonzept mit verbindlicher Angabe der Entsorgungsanlagen vorzulegen
- Die Anzeige für Arbeiten mit Asbest zu erstellen und dem AG zur Kenntnis zukommen zu lassen
- Die Gefährdungsbeurteilungen für Entkernungs- und Schadstoffentfernungsarbeiten zu erstellen
- Vorlage eines abgestimmten Baustelleneinrichtungsplan
- ist die Baustelle einzurichten. Mobile Absperrungen sind innerhalb einer Woche abzuschließen
- in dieser Zeit ist auch der Baustrom- und Bauwasseranschluss herzustellen
- sind die Entkernungsarbeiten zu beginnen
- ist die Rückbaubeschreibung für den kosntruktiven Abbruch vorzulegen

Sollte die Einhaltung der Termine Schichtarbeit (im gesetzlich zulässigen Rahmen von 7:00 bis 20:00) erforderlich werden, so sind diese ebenfalls zu leisten. Mehrkosten für Arbeiten während der gesetzlich zulässigen Arbeitszeit werden nicht separat vergütet.

Der Bieter bestätigt mit Angebotsabgabe, dass er über ausreichende Kapazitäten verfügt und mit den Terminvorgaben einverstanden ist. Vorschläge seitens des AN hinsichtlich einer Verkürzung der Bauzeit sind erwünscht.

I.III Pläne
Dem Leistungsverzeichnis sind Gebäudepläne als Grundrisse und Schnitte beigefügt.

II.  Baustellenbetrieb
II.I Nutzung der Baustelle
Dem Auftragnehmer wird die Baustelleneinrichtungsfläche von dem Bauherrn in begrenztem Umfang zugewiesen.
Die Freiflächen sind stets sauber zu halten, die Laufwege sind freizuhalten, dies gilt insbesondere für die Zugangs- und Rettungswege. Kommt der Auftragnehmer dieser Verpflichtung nicht unmittelbar nach, erfolgt die Räumung durch Dritte. Die hierdurch entstehenden Kosten werden dem Auftragnehmer in Rechnung gestellt.
Sicherungsmaßnahmen wie das Abdecken von Flächen oder Erstellen von Hilfskonstruktionen zur Lastenverteilung, die zum Schutz vor Beschädigungen von z.B. Außenanlagen, Grün-flächen, Gehwegen, Geländer etc. dienen, sind vom AN mit einzukalkulieren.

II.II Wohnlager
Das Erstellen von Wohnlagern wird dem AN nicht zugestanden.

II.III Verkehrsregelung
Für die Sicherung der Baustelleneinrichtung sowie der Bereiche, in denen der AN vorrangig tätig ist, ist dieser allein verantwortlich. Dies gilt insbesondere für die Sanierungsbereiche und die Containergestellung. Weiterhin ist er für die Transportwege verantwortlich. Dies gilt im Besonderen bei der Anlieferung und dem Abtransport der Baustelleneinrichtung und der Abfallcontainer. Die Anfahrtswege, die der AG vorgibt, sind einzuhalten. Auch bei den zugewiesenen Anfahrtswegen hat der AN zu prüfen, ob diese für seine Zwecke geeignet sind.

II.IV Geräte und Maschinen
Es sind nur geprüfte und zugelassene Geräte auf der Baustelle zu verwenden, welche den geltenden Vorschriften entsprechen und sicherstellen, dass die zulassigen Immissionswerte nicht überschritten werden.

II.V Wasser und Kanalanschlüsse
Abwasser muss entsprechend der Entwässerungssatzung der Stadt Iserlohn ordnungsgemäß eingeleitet werden. Es darf keine unzulässigen Verunreinigungen aufweisen. Die Wasserversorgung ist durch den AN, z.B. über Hydranten zu regeln.

II.VI Stromanschlüsse
Der AN hat Baustrom beim Netzbetreiber zu beantragen Der AN hat die Verteilung eigenverantwortlich in die Arbeitsbereiche vorzunehmen. Hierzu hat der AN entsprechende Unterverteilungen (sogenannte Baustromigel o.ä.) und die notwendigen Leitungen zu stellen. Es dürfen nur Anschlussverteilerschränke nach DIN 57612/VDE-0612 verwendet werden.

II.VII Beleuchtung
Da nur der AN (ggf. mit Nachunternehmern) auf der Baustelle tätig ist, ist er neben der Arbeitsplatzbeleuchtung auch für die Wegebeleuchtung alleinig zuständig. Kosten die hierdurch entstehen, werden als Baunebenleistung nicht gesondert vergütet.
.
II.VIII Verbrauchskosten
Der AN ist für die Medienversorgung alleinig zuständig, er trägt auch sämtliche hierdurch entstehenden Kosten.

II.IX  Vorbeugender Brandschutz
An oder in der Nähe von Arbeitsplätzen sind leicht entzündliche, brandfördernde oder selbstentzündliche Stoffe nur in einer Menge zu lagern, die für den Fortgang der Arbeiten erforderlich sind. Bei Arbeiten mit Funkenflug, Brennschneidearbeiten oder dem Umgang mit brandfördernden Mitteln sind zugelassene und geprüfte Feuerlöscheinrichtungen bereitzuhalten. Es sind Hinweisschilder für Feuerlöscheinrichtungen anzubringen. Feuer- und explosionsgefährdete Bereiche sind durch das Aufstellen von Hinweisschildern zu kennzeichnen. Alle Mitarbeiter sind in der Bedienung der Feuerlöscher zu unterweisen.

II.X.  Auskünfte zur Ausschreibung
Auskünfte zur Ausschreibung erteilt die Vergabestelle der Stadt Iserlohn.

III.  Pflichten des Auftragnehmers
Folgende Pflichten hat der AN vor dem Beginn der Arbeiten gegenüber dem Auftraggeber durch Vorlegen der entsprechenden Unterlagen nachzuweisen:

- Aufsichtsführender
  Unmittelbar nach Beauftragung hat der Auftragnehmer einen Fachbauleiter schriftlich zu benennen, sowie jeden Wechsel des Fachbauleiters unverzüglich schriftlich anzuzeigen. Dieser Fachbauleiter ist Ansprechpartner für die Bauüberwachung und verantwortlich für die Einhaltung der Unfallverhütungsvorschriften im Fachbereich des Auftragnehmers. Aussagen der Bauüberwachung sind für den Auftragnehmer bindend. Die Verständigung auf der Baustelle erfolgt auf Deutsch.

- Erste Hilfe
  Der AN hat gemäß BG BGV A1 - Grundsätze der Prävention §26 entsprechendes Personal als geschulte Ersthelfer vorzuhalten. Zugelassene Erste-Hilfe-Koffer nach DIN 13169 sind in ausreichender Menge bereitzuhalten.
- Nachunternehmer
  Mit Einreichung des Angebotes sind sämtliche Nachunternehmer mit vollständiger Anschrift und Qualifizierungs-nachweis zu benennen, sofern die Vergabe an Nachunternehmer vom AG nicht ausgeschlossen worden ist.

Weiterhin hat der AN während der gesamten Baumaßnahme folgenden Pflichten nachzukommen:

- Bautagebericht
  Der AN hat arbeitstäglich ein Bautagebericht zu führen und unaufgefordert mindestens einmal in der Woche der Bauüberwachung vorzulegen. Die Bautageberichte sind mit der Schlussrechnung den Unterlagen beizufügen. Die Bautageberichte müssen mindestens die namentlich genannten Arbeiter auf der Baustelle, eine Auflistung der durchgeführten Arbeiten sowie besondere Vorkommnisse (Besuche etc.) enthalten. Ebenso sind Anweisungen durch die Bauleitung oder vom AN angemeldete Behinderungen oder Erschwernisse zu dokumentieren.
- Regiearbeiten
  Arbeiten, die im Stundennachweis durchgeführt werden oder die nicht durch das Leistungsverzeichnis abgedeckt sind, müssen dem AG zuvor angezeigt werden. Hierzu hat der AN einen Regiebericht zu erstellen, in welchem Art und Umfang der Arbeiten beschrieben werden, sowie Veranlassung und Zeitansatz für diese Arbeiten. Dieser Regiebericht ist vor Leistungserbringung von der Bauüberwachung des AG gegenzeichnen zu lassen. Nach der Durchführung der Regiearbeiten ist der Bauüberwachung des AG der Stundennachweis unter Berufung auf den Regiebericht kurzfristig zuzukommen lassen (spätestens innerhalb einer KW). Der Stundennachweis muss neben dem Bezug zum Regiebericht in jedem Fall die genaue Beschreibung der Arbeiten (was/wann/wo) sowie die Ausführungszeit mit namentlicher Nennung der jeweiligen Arbeiter (Beginn, Ende je Arbeiter) beinhalten.
- Rechnung
  Die Abschlagsrechnung sowie die Schlussrechnung sind vom AN dem AG in einfacher auszuhändigen.
 in PDF Form unter folgender Email-Adresse:
 An Kim-rg@Iserlohn.de
 Cc sotirios.katsoukis@Iserlohn.de
- Die Schlussrechnung hat der AN unmittelbar nach Beendigung der Baustelle zu stellen.
- Besprechungen
  Der AN hat an regelmäßigen Besprechungen (mind. einmal wöchentlich) mit einem für die Baustelle verantwortlichen Bauleiter teilzunehmen. Die Teilnahme an Besprechungen wird als Nebenleistungen nicht separat vergütet.

IV.  Randbedingungen für die Kalkulation
Mit der Auftragserteilung wird vorausgesetzt, dass sich der AN über die Gegebenheiten vor Ort ausreichend informiert hat.

Pläne, Rückbaukonzepte, etc. die dem Bieter ausgehändigt werden, hat dieser auf ihre Richtigkeit zu prüfen. Fragen oder Anmerkungen, die sich in diesem Zusammenhang ergeben, sind unverzüglich der Bauleitung schriftlich mitzuteilen. Für Maßangaben ist der Bieter verantwortlich, er hat sie vor Ort aufzunehmen und kann sich nicht auf die in den Plänen berufen.

Der Bieter hat im Vorfeld zu prüfen, ob ggf. Leitungen, tragende Bauteile oder ähnliches die Demontagearbeiten behindern könnten. Weiterhin hat der Bieter die Medienfreiheit vor Demontagearbeiten zu prüfen. Sämtliche Schäden oder Haftungsansprüche, die sich aus der Nichtbetrachtung dieser Überprüfungspflicht ergeben, gehen zu Lasten des Bieter.

V.  Gesetze, Verordnungen und Richtlinien
V.I  Gesetzliche Regelungen - Allgemein
Für die Arbeiten sind die einschlägigen Regeln, Vorschriften und Richtlinien in ihrer aktuellen Fassung zu beachten.

Nachfolgend sind Gesetze, Vorschriften und Richtlinien aufgelistet, welche besondere Bedeutung für die auszuführende Arbeiten haben. Die Liste erhebt keinen Anspruch auf Vollständigkeit. Der AN hat sich unabhängig von der Auflistung über alle für die durchgeführten Arbeiten geltenden gesetzlichen und berufsgenossenschaftlichen Vorgaben zu informieren und diese entsprechend umzusetzen.

V.II  Gesetze, Verwaltungsvorschriften und Richtlinien
KrWG Gesetz zur Förderung der Kreislaufwirtschaft und Sicherung der umweltverträglichen Bewirtschaftung von Abfällen
BImSchG Bundes-Immissionsschutzgesetz Gesetz zum Schutz vorschädlichen Umwelteinwirkungen durch Luftverunreinigungen, Geräusche, Erschütterungen u.ä. Vorgänge.
ArbSchG Arbeitsschutzgesetz - Gesetz über die Durchführung von Maßnahmen des Arbeitsschutzes zur Verbesserung der Sicherheit und des Gesundheitsschutzes der Beschäftigten bei der Arbeit
ErsatzbaustoffV Verordnung über Anforderungen an den Einbau von mineralischen Ersatzbaustoffen in technische Bauwerke
GefStoffV Gefahrstoffverordnung - Verordnung zum Schutz vor Gefahrstoffen
ArbStättV Arbeitsstättenverordnung - Verordnung über Arbeitsstätten
BauO NRW Bauordnung für das Land Nordrhein-Westfalen
BaustellenV Verordnung über Sicherheit und Gesundheitsschutz auf Baustellen

V.III Berufsgenossenschaftliche Vorschriften und Sicherheitsregeln
Es sind die einschlägigen Vorschriften und Sicherheitsregeln der Berufsgenossenschaften umzusetzen.

VI  Abnahmen
Förmlich Abnahme (gem. VOB/B §12). Jede Abnahme ist mindestens 24 Stunden zuvor anzumelden. Bei der Abnahme wird überprüft, ob die Arbeiten der Leistungsbeschreibung sowie den einschlägigen Vorschriften entsprechen.

## Sicherheits- und Gesundheitsschutzkoordinator (SiGeKo)
Für die Baumaßnahme stellt der Auftraggeber keinen SIGE-Koordinator.
Werden auf der Baustelle durch den AN gleichzeitig oder aufeinanderfolgend Arbeitnehmer mehrerer Arbeitgeber tätig, so hat der AN einen Baustellenkoordinator nach BaustellV zu bestellen. Der AN hat somit eigenverantwortlich, auf Grundlage der geltenden Regelwerke für Arbeitssicherheit in NRW, entsprechenden anzuzeigen, umzusetzen und zu dokumentieren. Die hierfür erforderlichen Aufwendungen sind in die Einheitspreise entsprechend einzukalkulieren.
Neben den gesetzlichen Bestimmungen gelten auch die der autonomen Unfallversicherungsträger (vgl. §1 BGV A 1). Der Auftragnehmer ist dafür verantwortlich, dass seine auf der Baustelle tätigen Bauleiter bzw. Aufsichtführenden, einschließlich seiner Subunternehmer, Kenntnis über
- die jeweiligen arbeitsplatz- und tätigkeitsbezogenen  Gefährdungsbeurteilungen und Betriebsanweisungen,
- den SiGePlan,
- die Baustellenordnung sowie
- die einschlägigen Arbeitsschutz- und Unfallverhütungsvorschriften haben. Die einschlägigen Arbeitsschutz- und Unfallverhütungsvorschriften sind auf der Baustelle vorzuhalten. Der Auftragnehmer hat der Bauüberwachung und dem SiGeKo Name und Anschrift seiner Montageleiter bzw. Aufsichtführende und der Sicherheitsfachkräfte und Ersthelfer mitzuteilen. Sämtliche Maßnahmen, Begehungen und arbeitssichheisttechnischen Ereignisse sind in einem schriftlichem Protokoll inkl. Fotodokumentation festzuhalten.

## ANLAGEN
Anlagenverzeichnis:
Anlage 1 Gebäudepläne
Anlage 2 GeoExperts (18.09.2024): Rückbau- und Entsorgungskonzept, 40 Seiten und 6 Anlagen.
Anlage 3 GeoExperts (06.08.2024): Gebäudeschadstoffuntersuchung, 29 Seiten und 6 Anlagen.
Anlage 4 Kampfmittelauskunft
Anlage 5 Leitungspläne
Anlage 6 Fotographische Übersicht der Innenräume

## 01 Rückbau

### Bereich 01 Baustelleneinrichtung

#### Titel 01.01 Allgemeine Baustelleneinrichtung

*Hinweis: Hinweistext Baustelleneinrichtung*
Grundsätzlich obliegt die Planung und Umsetzung der Baustelleneinrichtung dem AN. Er hat nach seinen Bedürfnissen und den gesetzlichen Vorgaben den Umfang festzulegen. Aufgrund der Unebenheit der Fläche, sind je nach gewünschtem Umfang der Baustelleneinrichtung Flächen ggf. im öffentlichen Raum zu errichten.  Sind öffentlichen Flächen für die Baustelleneinrichtung erforderlich, ist von dem Auftragnehmer diese zu beantragen und sämtliche Gebühren sind durch ihn zu tragen.

Der AN stellt und betreibt den Bauzaun, der zur Abgrenzung der Baustelle vorgegeben wird. Der Bauzaun ist nach Abschluss der Rückbauarbeiten dem AG zu übergeben.

Es wird ausdrücklich darauf hingewiesen, dass Einschränkungen der Anlieger auf das notwendige zu beschränken ist, so dass zu keinem Zeitpunkt Arbeiten außerhalb der gesicherten Baustelle erfolgen dürfen.

Die erforderlichen Maßnahmen zum Arbeits- und Sicherheitsschutz sind einzuhalten. Über die Zeit der Baufeldfreimachung ist die Baustelle nach den Vorschriften der StVO zu sichern.

In die folgenden Positionen sind grundsätzlich alle Kosten für den Aufbau, Personal-, Geräte-, Betrieb, Verbrauchsmaterial und Abbau mit einzukalkulieren.

**01.01.0001 Baustelleneinrichtung allgemein**
Aufbauen, vorhalten und abbauen sowie Antransport, bestehend aus:

- Beleuchtungseinrichtungen (Baustellenbeleuchtung),
- Warn- u. Hinweisschilder, an allen Zuwegungen und
Absperrungen,
- Fluchtweg-Kennzeichnung,
- Unterverteilung Wasser/Strom, inkl. Schläuchen und
Kabel,

Grundstandzeit: 4 Kalenderwochen
Menge: 1,000 Stck

**01.01.0002 Standzeitverlängerung Baustelleneinrichtung**
Baustelleneinrichtung wie zuvor beschrieben, jedoch Standzeitverlängerung. Vom AN verschuldete Bauzeitverlängerungen werden nicht zusätzlich vergütet.
Menge: 6,000 Wo

**01.01.0003 Containergestellung**
Aufbauen, Vorhalten über die gesamte Bauzeit und Abbauen sowie An- und Abtransport, bestehend aus:
Material- und Gerätelager, Aufenthaltscontainer, Aufbauen, Vorhalten und Abbauen sowie An- und Abtransport. Größe und Anzahl der Aufenthaltscontainer sind nach dem Personaleinsatz und den geltenden Vorschriften auszulegen.

Grundstandzeit: 4 Wochen
Menge: 1,000 Stck

**01.01.0004 Standzeitverlängerung Containergestellung**
Containergestellung wie zuvor beschrieben, jedoch Standzeitverlängerung. Vom AN verschuldete Bauzeitverlängerungen werden nicht zusätzlich vergütet.
Menge: 6,000 Wo

**01.01.0005 Sanitäre Einrichtungen für AN**
Sanitäre Einrichtung liefern, anschließen, betreiben und räumen. Es sind entsprechend der Anzahl der Mitarbeiten ausreichend beheizte sanitäre Einrichtungen mit Waschplätzen und Toiletten zu liefern, in Betrieb zu nehmen, vorzuhalten und nach Abschluss der Arbeiten zu räumen.
Die Arbeitsstättenverordnung ist zu beachten.
Grundstandzeit: 4 Wochen
Menge: 1,000 Stck

**01.01.0006 Standzeitverlängerung sanitäre Einrichtung**
Sanitäre Einrichtung wie zuvor beschrieben, jedoch Standzeitverlängerung. Vom AN verschuldete Bauzeitverlängerungen werden nicht zusätzlich vergütet.
Menge: 6,000 Wo

**01.01.0007 Baustrom für die Versorgung der gesamten Baustelle inkl. Verbrauch**
*** Pauschalposition
Baustrom für die Versorgung der gesamten Baustelle und der gesamten Bauzeit einrichten und betreiben.
Der AN hat für den von ihm benötigten Strom zu sorgen. Dies muss für die Nacht- und Wochenendzeiten über den örtlichen Energieversorger mit einem Baustromanschluss erfolgen, für den Tagesbetrieb in dem deutlich mehr Strom benötigt wird kann dies auch über ein Stromaggregat realisiert werden, welches die aktuell gültigen Immissionsgrenzwerte einhält. Hier ist zu berücksichtigen, dass in unmittelbaren Umfeld der Baustelle Wohnbebauung vorherrschend ist. Der AN hat in jedem Fall für sämtliche Bereitstellungs- und Verbrauchskosten selbst aufzukommen. Die Leistung der Stromanschlüsse und auch die Dauer der Vorhaltung richtet sich nach dem Bedarf des AN, welcher sich wiederum aus den entsprechenden Gerätschaften und der Einsatzdauer herleitet, so dass die Vorhaltung nicht separat vergütet wird sondern für die Gesamtmaßnahme zu kalkulieren ist.

Abrechnungsgrundlage: Bereitstellen des Baustroms inkl. Gebühren, Verbrauchskosten - pauschal für die gesamte Baustellenzeit des AN.
Menge: 1,000 psch

**01.01.0008 Baustromversorgung/-verteiler**
Die Verteiler sind an den zuvor beschriebenen Baustrom
anschluss durch eine entsprechende Fachkraft anzuschließen. Stromverkabelung und Unterverteiler mit entsprechenden Absicherungen sind in ausreichender Menge zu kalkulieren. Auch hier richtet sich der Umfang und die Dauer nach der Arbeitsmethode und der eingesetzten Geräte, so dass die Vorhaltung über die gesamte Nutzungsdauer einzukalkulieren ist und nicht separat vergütet wird.
Abrechnungsgrundlage: 1 Stück Stückl Baustromverteilung für die gesamte Bauzeit des AN
Menge: 1,000 Stck

**01.01.0009 Bauwasseranschluss**
*** Pauschalposition
Wasserversorgung der Baustelle über die gesamte Bauzeit. Ein Unterflurhydrant befindet sich in ca. 35 bis 40 m Entfernung. Hierbei ist zu beachten, dass sich dieser im Kurvenbereich einer T-Kreuzug befindet und Absperrungen bei einer Nutzung dieses Anschluss einzukalkulieren sind.
Die Koordinaten des Unterflurhydranten betragen grob:

51°20‘56.2"N 7°39‘26.2"E

Alternativ kann ein Bauwasseranschluss bei dem öffentlichen Wasserversorger beantragt werden. In jedem Fall obliegt alleinig dem AN die Organisation der ausreichenden Wasserversorgung. Der AN hat zu jeder Zeit sicherzustellen, dass hinreichende Mengen Wasser für die Sanierungsarbeiten inkl. unterbrechungsfreier Versorgung der Sanitärbereiche vorliegt. Für den Großgeräteabbruch muss zudem ein ständiges Nässen der Abbruchbereiche und Bauschutthalden sichergestellt werden.
Einzukalkulieren sind sämtliche Verteiler, Anschlussarbeiten, Gebühren für Wasser / Abwasser sowie eine Frostsicherung für die Wintermonate.
Abrechnungsgrundlage: Bereitstellen des Bauwassers inkl. Gebühren, Verbrauchskosten - pauschal für die gesamte Baustellenzeit.
Menge: 1,000 psch

**01.01.0010 Erstellung eines Entsorgungskonzeptes**
Erstellung eines Entsorgungskonzeptes nach den gesetzlichen Bestimmungen mit prüfbaren Entsorgungswegen.
Das Konzept muss mindestens folgende Angaben enthalten:
- Art und Herkunft (Bauteil) der Abfälle
- Abfallbezeichnung mit AVV Nummer
- Transporteur für jede Abfallfraktion
- Angabe der Annahmestelle mit Entsorgernummer
- Annahmegenehmigung für jede Abfallfraktion
Das Konzept ist spätestens zwei Wochen nach Beauftragung vorzulegen, jedoch in jedem Fall vor der Abfuhr der ersten Abfälle. Sollten sich im Laufe der Rückbaumaßnahme Entsorgungswege, wie Transporteure oder Annahmestellen ändern so ist das Konzept jeweils umgehend anzupassen.
Im Rahmen des Abbruchs wird der AN Eigentümer des Abfalls und im Sinne des Kreislaufwirtschaftsgesetz Abfallerzeuger.
Menge: 1,000 Stck

**01.01.0011 Mobiler Bauzaun zur Überlassung**
Der Bauzaun ist mit Hinweisschildern "Baustelle betreten verboten" zu kennzeichnen und ausreichend zu beleuchten.
Einzukalkulieren sind weiterhin:
- Klammern der Bauzaunelemente mit Aushebesicherung an
  jedem Fuß
- Jedes 2. Feld ist mit Bauzaunstreben gegen Umstürzen zu
  sichern.
- alle Materialien und Verbrauchsmittel
- alle Reinigungs-, Instandsetzungs- sowie Nebenarbeit

Grundstandzeit: gesamte Bauzeit zur Überlassung
Abrechnungsgrundlage: lfdm nach Vorgaben des AG aufgebauter Bauzaun
Menge: 150,000 lfdm

#### Titel 01.02 Geräte und Maschinen

*Hinweis: HInweistext Geräte und Maschinen*
In den nachfolgenden Positionen werden nur Geräte beschrieben, die zur Sicherung der Arbeiten gemäß Gefahrstoffverordnung erforderlich werden. Geräte und Maschinen die zum eigentlichen Entfernen der Schadstoffe benötigt werden, werden ebenso wenig beschrieben und separat vergütet, wie weitere allgemeine Baumaschinen welche zur Erfüllung der vertraglichen Leistung erforderlich sind. Derartige Geräte und Maschinen sind in den Baunebenkosten, bzw. in die jeweiligen Rückbaupositionen einzukalkulieren.

Die nachfolgend beschriebenen Geräte und Maschine sind für die Dauer der gesamten Schadstoffsanierungsarbeiten vorzuhalten. Die Dauer und Anzahl der Geräte richten sich nach dem Sanierungsablauf, welcher im Wesentlichen vom AN festgelegt wird.
Der Auf- und Abbau der Geräte wird in den jeweiligen Titeln der einzelnen Bauteile beschrieben. Die hier ausgewiesene Anzahl richtet sich nach den angenommenen Sanierungsbereichen. Sollte der AN die Sanierungsbereiche deutlich kleiner fassen, was ihm unbefangen zu steht, so steht ihm keine Vergütung der mehr aufgebauten Geräte zu.

**01.02.0010 4-K-Personenschleuse gem. TRGS 519**
Lieferung und Vorhaltung und nach Sanierungsende abtransportieren von 4-Kammer-Personenschleusen zum Aufbau im Gebäudeinneren gemäß TRGS 519 14.2 für Asbestarbeiten wie im Hinweistext beschrieben. Das Aufbauen, Betreiben und Abbauen wird in den entsprechenden Titeln der Schadstoffentfernung separat beschrieben und entsprechend vergütet.

Anforderungen:
- Kammern aus festem, abwaschbarem und glattem Material,
- 4-Kammer-System,
- jede Kammer ist beleuchtet,
- Zwangsverriegelung,
- Steuerung mit Not-Aus-Funktion, Alarmsignal,
- automatische Duschen,
- Wassermanagement mit Wasseraufbereitung (Boiler) und
  Abwasserfilteranlage,
- jede Kammer ist zu belüften (diagonal von oben nach unten),
- in Kammer 3 ist ein Unterdruck zu halten, der jedoch nicht
  größer als im Arbeitsbereich ist,
- mind. 10-facher Luftwechsel pro Stunde in jeder  Kammer,
- Böden aus rutschhemmendem, abwaschbarem Material,
- Mindestgrundfläche pro Kammer 1,0 m²
Menge: 1,000 Stck

**01.02.0020 2-K-Materialschleuse inkl. H Sauger**
Aufbauen, Vorhalten, Betreiben und Abbauen sowie An- und Abtransport von Materialschleusen (gemäß TRGS 519) aus festem, abwaschbarem und glattem Material mit folgenden Anforderungen:

- 2-Kammer-System,
- jede Kammer ist beleuchtet,
- Zwangsverriegelung,
- Steuerung mit Not-Aus-Funktion, Alarmsignal,
- Waschplatz für die ausgeschleusten Materialien,
- Wassermanagement mit Abwasserfilteranlage
- Staubsauger der Kategorie H in der 2. Kammer
- mind. 10-facher Luftwechsel pro Stunde in jeder Kammer,

Mindestgrundfläche pro Kammer  2,0 m².
Menge: 1,000 Stck

**01.02.0030 Umluft- und Unterdruckanlage (min. 14.000 m³/h)**
Lieferung und Vorhaltung und nach Sanierungsende abtransportieren von Raumlufttechnische Anlagen (Unterdruck-/Absaugfilteranlagen UHG) mit einer Nennleistung von mind. 14.000 m³/h gemäß TRGS 519 8.2 für Asbestarbeiten wie im Hinweistext beschrieben. Alternativ können mehrere Geräte mit einer Gesamtleistung von mind. 14.000 m³/h eingesetzt werden.
Das Aufbauen, Betreiben und Abbauen wird in den entsprechenden Titeln der Schadstoffentfernung separat beschrieben und entsprechend vergütet.

Die Anlagen müssen mindestens folgende Bauteile beinhalten bzw. folgende Kriterien erfüllen:

- Unterdruckgerät,
- dreistufige Filtereinheit,
- Zu- und Abluftlutten.
- Messschreiber mit mind. 4 Messpunkten
- festen Blenden für die Zu- und Abluftführung

Nachzuweisen sind:
- Protokoll der jährlichen Überwachung gem.  TRGS 519
- Messbericht über die gesamte Abluftkonzentration nach
  VDI 3861;
- BIA-Prüfzeugnisse der eingesetzten Feinstaubfilter

Menge und Vorhaltedauer richtet sich nach dem Sanierungsablauf, welcher vom AN weitgehend selbst bestimmt wird. Der AN kann auch mehrere Geräte mit einer geringeren Leistung verwenden, solange diese zusammen mindestens die vorgegebene Gesamtleistung erfüllen. Vergütet wird die erbrachte Leistung, nicht jedoch ein Mehr an Leistung.

Abrechnungsgrundlage: 1 Stck gelieferte Leistung von 14.000 m³/h für die gesamten Schadstoffentfernungsarbeiten.
Menge: 1,000 Stck

**01.02.0040 Industriestaubsauger Staubklasse H,**
Lieferung und Vorhaltung und nach Sanierungsende abtransportieren von Entstaubern / Industriestaubsaugern gemäß TRGS 519 8.2 sowie der Anlage 7 für Asbestarbeiten wie im Hinweistext beschrieben.
Das Aufbauen, Betreiben und Abbauen wird in den entsprechenden Titeln der Schadstoffentfernung separat beschrieben und entsprechend vergütet.

Anforderungen:
- baumustergeprüft
- Staubklasse H mit der Zusatzanforderung Eignung für
  Einsatz gemäß TRGS 519 (DIN EN 60335-2-69 Anhang AA).
- Schutzart IP 54 nach DIN 40050)
- Eignung zum Aufsaugen von Wasser-Luft-Gemischen gemäß
  DIN EN 60335  2 -69, Abschn. 19.101.

Abrechnungsgrundlage 1 Stück Entstauber /Sauger und die gesamten Schadstoffentfernungsarbeiten.
Menge: 1,000 Stck

### Bereich 02 Rückbau Kindergarten

#### Titel 02.01 Beräumung

**02.01.0010 Beräumung Inventar**
Das in dem Gebäude befindliche Inventar und Mobiliar wird in Teilen bauseits ausgeräumt, welches weiter verwendet werden soll. Teile des Inventars und Mobiliars werden im Gebäude verbleiben. Da der Umfang im Vorhinein nicht abzuschätzen ist, soll vor der Beräumung ein Aufmaßtermin durchgeführt werden.
Bei dem Inventar handelt es sich ohne Anspruch auf Vollständigkeit um:
- Tische,
- Stühle,
- Schränke
- Regale
- Elektrogeräte
- Mülleimer
- Spielzeug

Abrechnungsgrundlage: m³ Abfälle in loser Schüttung
Menge: 10,000 m³

#### Titel 02.02 Entkernung

**02.02.0001 Entfernung von Bodenbelägen auf nicht asbesthaltigen Spachtelmassen**
Entfernung von Bodebelägen (PVC, Linoleum) auf nicht asbesthaltigen Spachtelmassen. Inkl. Transport zum Abfallcontainer.

Abrechnungsgrundlage: m² entfernter Bodebelag
Menge: 330,000 m²

**02.02.0002 Entfernen von Fassadedämmung (Holzfasern)**
Entfernen einer Fassadendämmung aus Holzfasern (WDVS) des Anbaus. Die Fassade ist verputzt und gestrichen. Die Dämmung weist eine Stärke von ca. 20 cm auf. Inklusive Transport zum Abfallcontainer.

Abrechnungsgrundlage: m² entferntes WDVS
Menge: 100,000 m²

**02.02.0003 Demontage von Holz- und Metalltüren**
Demontage von Holz und Metalltüren im Innenbereich inklusive Transport zum Container.

Abrechnungsgrundlage: Stück demontierte Holz- oder Metalltür
Menge: 11,000 Stck

**02.02.0004 Demontage Trennwand aus Holz- und Metall**
Demontage einer Trennwand auf Schienen aus Holz- und Metall. Länge ca. 9 m, Höhe ca. 3 m. Inklusive Demontage der Schienen im Deckenbereich und Transport zum Container.

Abrechnungsgrundlage: Stck demontierte Trennwand
Menge: 1,000 Stck

**02.02.0005 Demontage von WC-Trennwänden**
Rückbau von WC-Trennwänden aus HPL-Platten und Transport zum Abfallcontainer. Inkl. Rückbau der Türen aus HPL-Platten in den WC-Trennwänden.

Abrechnungsgrundlage: Stück demontierte WC-Trennwand
Menge: 9,000 Stck

**02.02.0006 Demontage von Kleinteilen**
Demontage von Kleinteilen wie Kleidungshaken, Feuerlöscher, Piktorgramme, Rauchmelder, Papiertuchspender, Türstopper, Seifenspender, Duschamatur, Not-Aus Knöpfe, Löschdeckenkasten, Klopapierhalterungen, Mülleimer aus Drahtgestell, Verbandskasten oder ähnlichem.

Eine Übersicht der Räume kann der Anlage 6 entnommen werden.

Abrechnungsgrundlage: Stück demontierte Kleinteile wie oben beschrieben
Menge: 200,000 Stck

**02.02.0007 Demontage von Fußleisten aus Holz und Kunststoff**
Demontage von Fußleisten aus Holz und Kunststoff inkl. Transport zum Container.

Abrechnungsgrundlage: lfdm demontierte Fußleiste
Menge: 300,000 m

**02.02.0008 Rückbau Trittschalldämmung expandiertes Polystyrol**
Rückbau einer Trittschalldämmung aus expandiertem Polystyrol (Markenname z.B. Styropor). Inklusive Rückbau des Estrich, drehen des Estrichs, Separierung der Trittschalldämmung, verpacken in Big-Bags und Verbringung zum Container.

Der Bodenaufbau besteht ca. aus:
- 2 mm elastischer Bodenbelag
- 3 mm Ausgleichsspachtel (z.T. asbesthaltig siehe Pos. 02.03.0110)
- 55 mm Zementestrich
- 1 mm Papiertrennlage
- 25 mm expandiertes Polystyrol

Abrechnungsgrundlage: m² Rückbau Trittschalldämmung
Menge: 400,000 m²

**02.02.0009 Rückbau Abdichtung Fasermatte**
Rückbau einer schwarzen Fasermatte als Abdichtung unter Zementestrich in Nassbereichen. Inklusive Rückbau des Estrich, drehen des Estrichs, Separierung der Abdichtung, verpacken in Big-Bags und Verbringung zum Container.

Der Bodenaufbau besteht ca. aus:
- 8 mm Fliese
- 5 mm Fliesenkleber
- 70 mm Zementestrich
- 10 mm schwarze Fasermatte

In der schwarzen Fasermatte konnte kein Asbest nachgewiesen werden.

PAK (16) = 57,3 mg/kg
B[a]P = 7,6 mg/kg

Abrechnungsgrundlage: m² Rückbau Trittschalldämmung
Menge: 55,000 m²

**02.02.0010 Rückbau Außenwände**
Rückbau der Außenwände bestehend aus einer Holzplatte mit aufgeklebter bituminöser Pappe.Inklusive verpacken und verbringung zum Container der Materialien.

Außen
- 110 mm Kalksandstein
- 20 mm Luftraum
- 2 mm bituminöse Pappe
- Holzplatte
Innen

In der bituminösen Pappe konnte kein Asbest nachgewiesen werden.

PAK (16) = 7,1 mg/kg
B[a]P = 0,8 mg/kg

Der Abbruch der Kalksandsteinaußenwände ist in der Position zum konstruktiven Abbruch 01.02.02.0040 einzukalkulieren.

Abrechnungsgrundlage: m² zurückgebaute Außenwände aus Holzplatten
Menge: 230,000 m²

**02.02.0011 Rückbau Dachaufbau**
Das Kaltdach des Altbaus besteht aus ca. 1,5 cm mehrlagigen Bitumenbahnen auf ca. 2 cm Spannholzplatte. Der Luftraum beträgt ca. 20 - 25 cm gefolgt von einer Mineralwolldämmung, welche im Zuge der Schadstoffsanierung im Innern demontiert wird. Teile des Kaltdaches sind angeschrägt.

PAK (16) = 6,2 '...' 8,4 mg/kg
B[a]P = 0,7 '...' 0,8 mg/kg

Rückbau inklusive Dachluken, Blitzableiter, Lüftungen, Ankantungen und ähnliches.

Abrechnungsgrundlage: m² zurückgebautes Kaltdach
Menge: 455,000 m²

**02.02.0012 Rückbau Dachaufbau Anbau**
Der Dachaufbau des Anbau besteht aus einer ca. 3-5 mm Dicken Kunstoffbahn auf einer ca. 1 cm dicken bituminösen Dachbahn. Die Dämmung besteht aus ca. 22 cm expandiertem Polystyrol (Styropor) auf einer wenige mm dicken bituminösen Dampfsperre. Es ist davon auszugehen, dass die Dampfsperre nur in Teilen, vermutlich punkartig auf Spannholzplatten verklebt ist.

Rückbau inklusive Blitzableiter, Ankantungen und ähnliches.

Abrechnungsgrundlage: m² zurückgebautes Dach des Anbaus
Menge: 80,000 m²

**02.02.0013 Rückbau Heizöltank**
Rückbau eines Heizöltanks inkl. Säuberung. Der Tank befindet sich im Kellergeschoss und muss entweder innerhalb des Gebäudes zerlegt werden oder nach Öffnung der Kellerdecke beim Abbruch herausgehoben werden.

Maße ca. 4,5m x 2,5m x 1,5m

Abrechnungsgrundlage: Säuberung und Ausbau eines Heizöltanks
Menge: 1,000 Stck

#### Titel 02.03 Schadstoffsanierung

*Hinweis: Vorbemerkungen Schadstoffsanierung*
Bei Arbeiten mit Gefahrstoffen ist grundsätzlich die Gefahrstoffverordnung (GefStoffV) zu beachten. Zur sicheren Einhaltung der GefStoffV sind die Technischen Regeln für Gefahrstoffe (TRGS) anzuwenden. Insbesondere die in den TRGS beschriebenen Schutzmaßnahmen sind einzuhalten.

Asbest:
In dem Gebäude wurden umfangreiche Asbestanwendungen festgestellt. Diese sind umfassend in dem als Anlage 2 beigefügten, Rückbau- und Entsorgungskonzept dokumentiert.
Im Wesentlichen handelt es sich um:
- Gipskartonspachtel
- Ausgleichsspachtel
- Flachdichtungen
- Schlosskastenisolierung
- Asbestzement

Die Entfernungsarbeiten sind so weit wie möglich mit emissionsarmen Arbeitsverfahren nach Nr. 2.9 der TRGS 519 auszuführen.

Künstliche Mineralwolle (KMF):
Die Mineralwollproduckte sind zum allergrößten Teil vor dem Jahr 2000 eingebaut worden, so dass grundsätzlich davon auszugehen ist, dass es sich um alte Mineralwolle im Sinne der TRGS 521 handelt und diese entsprechend für alle Mineralwollprodukte anzuwenden ist.
Die Arbeiten sind gemäß der TRGS in die entsprechenden Expositionskategorien einzustufen. Die Einstufung ist in der Gefährdungsbeurteilung zu begründen und in dem Arbeitsplan entsprechend zu berücksichtigen. Beide Dokumente sind dem AG vor Beginn der Arbeiten zur Kenntnisnahme zu übergeben.

Bei den Schadstoffbelasteten Bauteilen handelt sich um:
- Mineralwolldämmung in Leichtbauwänden
- Mineralwolldämmung im Deckenbereich (Kaltdach)
- Rohrleitungsisolierungen

Die Entsorgung der Gefährlichen Abfälle erfolgt im Nachweisverfahren gemäß dem Titel "Entsorgung".

**02.03.0010 Staubdichten Arbeitsbereich herstellen**
Es wird von einem Sanierungsbereich mit ca. 450 m² Grundfläche für die Sanierung nach Nr. 14 der TRGS 519 ausgegangen. Es steht dem AN zu, den Sanierungsbereich kleiner zu fassen. In diesem Fall ist das mehrfache herstellen eines staubdichten Arbeitsbereiches in diese Position einzukalkulieren.

Durch die Bauweise aus Leichtbauwänden, Kaltdach und Holzkonstruktion ist mit einem erhöhten Aufwand bei der Herstellung eines staubdichten Arbeitsbereiches zu rechnen.  Dazu sind alle Durchdringungen und Durchbrüche staubdicht zu verschließen. Nach Aufbau der Schleusen sind noch undichte Stellen mit Folie und Klebeband abzudichten.
Schottwände zur Abgrenzung der Arbeitsbereiche werden separat vergütet.

Abrechnungsgrundlage aufbauen, betreiben und abbauen des Sanierungsbereiches
Menge: 1,000 Stck

**02.03.0020 Unterdruckfeste Schottwände aus Folie und Latten**
Es wird von einem Sanierungsbereich mit ca. 450 m² Grundfläche für die Sanierung nach Nr. 14 der TRGS 519 ausgegangen. Es steht dem AN zu, den Sanierungsbereich kleiner zu fassen. In diesem Fall ist das mehrfache herstellen von Unterdruckfesten Schottwänden aus Folie und Latten in diese Position einzukalkulieren.

Liefern, Erstellen, Betreiben, Entfernen und Entsorgen von unterdruckfesten Folienabschottungen (PE-Folie, 200 µm, verklebt/ abgeklebt) einschließlich Verstärkung durch Lattenkonstruktionen bis zu einer Höhe von ca. 3,6 m. Für den Betrieb eines Schwarzbereiches nach TRGS 519 mit mind. 20 Pa Unterdruck bei 8-fachem Luftwechsel.

Abrechnung nach abgedeckter sichtbarer Fläche in der Ansicht gemäß Aufmaß in der Örtlichkeit mit der Bauüberwachung, Überlappungen sind einzukalkulieren, inkl. Randabklebungen.

Abrechnungsgrundlage: m² Oberfläche Folienabschottung
Menge: 25,000 m2

**02.03.0030 Abkleben von schwer zu reinigenden Flächen**
Abdecken und abkleben von schwer zu reinigenden Oberflächen mit reißfester PE-Folie. Im Besonderen, aber nicht ausschließlich, sind die Holzlamellendecken im Nachgang der Asbestsanierung nicht ordnungsgemäß zu reinigen. Daher sind diese im Vorfeld mit reißfester PE-Folie abzudecken und abzukleben.

Liefern, Erstellen, Betreiben, Entfernen und Entsorgen von unterdruckfesten Folienabschottungen (PE-Folie, 200 µm, verklebt/ abgeklebt). Für den Betrieb eines Schwarzbereiches nach TRGS 519 mit mind. 20 Pa Unterdruck bei 8-fachem Luftwechsel.

Die Decken befinden sich in einer Höhe von ca. 3,6 bis 4 m.

Abrechnung nach abgedeckter sichtbarer Fläche in der Ansicht gemäß Aufmaß in der Örtlichkeit mit der Bauüberwachung, Überlappungen sind einzukalkulieren, inkl. Randabklebungen.

Abrechnungsgrundlage: m² Oberfläche Folienabedeckung zum Schutz nicht zu reinigender Oberflächen.
Menge: 110,000 m2

**02.03.0040 4-Kammer-Personenschleuse istallieren**
Es wird von einem Sanierungsbereich mit ca. 450 m² Grundfläche für die Sanierung nach Nr. 14 der TRGS 519 ausgegangen. Es steht dem AN zu, den Sanierungsbereich kleiner zu fassen. In diesem Fall ist das mehrfache aufbauen, betreiben und abbauen der 4-Kammer Personenschleuse in diese Position einzukalkulieren.

4-Kammer-Personenschleuse wie in Position 01.03.0010 beschrieben zum jeweiligen Sanierungsbereich transportieren, aufbauen, mit Passstücken anschließen und betreiben.
Nach Beendigung der Sanierungsarbeiten wieder abbauen.

Einzukalkulieren sind weiterhin:
- Sämtliche Verbrauchsmaterialien
- tägliche Reinigung
- Schottungsarbeiten zum Anschluss an den Sanierungsbereich

Anzahl zu errichtender Sanierungsbereiche 1.

Abrechnungsgrundlage: Stück aufbauen, betreiben und abbauen von 4-Kammer-Personalschleuen
Menge: 1,000 Stck

**02.03.0050 2- Kammer- Materialschleuse installieren**
2-Kammer-Materialschleuse wie unter Pos. 01.03.0030 beschrieben für den jeweiligen Sanierungsbereich aufbauen, vorhalten sowie mit Passstücken anschließen und betreiben. Luftaustausch mit separatem geprüftem Unterdruckgerät und Unterdruckmesspunkt, aufbauen, vorhalten sowie mit Passstücken anschließen und betreiben.

Es steht dem AN zu, den Sanierungsbereich kleiner zu fassen. In diesem Fall ist das mehrfache aufbauen, betreiben und abbauen der 2-Kammer-Materialschleuse in diese Position einzukalkulieren.

Einzukalkulieren sind weiterhin:
- sämtliche Verbrauchsmaterialien
- Reinigung nach jedem Schleusungsvorgang

Nach Beendigung der Sanierungsarbeiten wieder abbauen.

Anzahl zu errichtender Sanierungsbereiche 1.

Abrechnungsgrundlage: Stück aufbauen, betreiben und abbauen von 2-Kammer-Materialschleusen
Menge: 1,000 Stck

**02.03.0060 Umluft- und Unterdruckanlage (min 14.000 m³/h) aufbauen**
Umluft- und Unterdruckanlage (14.000 m³/h) wie in Position 01.03.0040 beschrieben zum Sanierungsbereich transportieren, aufbauen, mit Passstücken anschließen und betreiben. Nach Beendigung der Sanierungsarbeiten wieder abbauen.

Einzukalkulieren sind weiterhin:
- Sämtliche Verbrauchsmaterialien, wie Vorfilter und S-Filter
- Schottungsarbeiten zum Anschluss an den Sanierungsbereich

Anzahl zu errichtender Sanierungsbereiche 1.

Abrechnungsgrundlage: Stückaufbauen, betreiben und abbauen von Umluft- und Unterdruckanlage (14.000 m³/h)
Menge: 1,000 Stck

**02.03.0070 Demontage asbesthaltige Gipskartondecken**
Demontage von Abhangdecken aus Gipskarton, geschraubt auf einer Unterkosntruktion mit Metallprofilen, mit einem asbesthaltigen Ausgleichsspachtel. Die Arbeiten finden in einem Schwarzbereich gemäß Nr. 14 der TRGS 519 statt. Die Platten sind ca. 12,5 mm Dick und weisen eine Auflage aus KMF auf. Diese Auflage ist in den Bereichen mit Gipskartonlochdecken mit einem Rieselschutz versehen und wird über die Pos. 02.03.0080 abgerechnet.

Abrechnungsgrundlage: m² demontierte asbesthaltige Gipskartondecken
Menge: 340,000 m²

**02.03.0080 Zulage Demontage KMF-Auflage auf den Rasterabhangdecken**
Zulage zur Pos. 02.03.0070 zur Demontage einer KMF- Auflage mit einer Dicke von ca. 30 bis 60 mm als Kaltdachfunktion im Schwarzbereich inkl. verpacken in reißfeste Big-Bags, ausschleusen sowie VErbringung zum Container.

Abrechnungsgrundlage: m² demontierte KMF-Dämmung auf asbesthaltigen Gipskartondecken
Menge: 340,000 m²

**02.03.0090 Abhangdecken aus Holzlamellen inkl KMF-Dämmung**
Demontage von Abhangdecken aus Holzlamellen mit einer Auflage aus KMF und einem Rieselschutz. Die Holzlamellen weisen eine Dicke von ca 10 bis 15 mm auf. Die Arbeitshöhe beträgt ca. 3,2 bis 4 m. Die Dicke der Mineralwollauflage beträgt aufgrund der Funktion als Kaltdach ca. 30 bis 60 mm und liegt auf einer Folie auf.

Inklusive verpacken der KMF in reißfeste, gekennzeichnete Big-Bags und Transport zum Container.

Abrechnungsgrundlage: m² demontierte Holzlamellendecke inklusive MIneralwolldämmung
Menge: 125,000 m²

**02.03.0100 Entfernen von KMF-Rohrisolierungen**
Demontage von Rohrisolierungen. Die Isolierung besteht aus KMF, die in i.d.R. mit Alufolie oder PVC ummantelt ist.

- penetrieren der Wolle mit entspanntem Wasser
- Absaugen des unmittelbaren Arbeitsbereichs mit einem UHG oder einem Sauger (mind. Filterklasse M und > 2KW)
- Herausnehmen der Wolle und umgehend in Reißfeste, staubdichte Verpackungen überführen
- Abkleben der Behälter und Transport zu den Abfallcontainern
 Reinigen der Fugen und des Arbeitsbereiches gemäß TRGS 521

Einschließlich Demontage der Ummantelungen, Separierung der Materialien nach der Demontage, Verpacken der KMF- Isolierung und Transport zu den Abfallcontainern.
Lage: Kellergeschoss, Steigeschächte

Dimensionen: überwiegend bis DN 50 (Rohrdurchmesser) Abrechnungsgrundlage: lfdm entfernter Rohrisolierungen
Menge: 80,000 m

**02.03.0110 Entfernung Kunstoffböden und asbesthaltigem Ausgleichsspachtel**
Diese Position beinhaltet die Kunststoffböden sowie die darunter liegenden asbesthaltigen Spachtelmassen, welche im Schwarzebreich gemäß Nr. 14 der TRGS 519 ausgebaut werden müssen. Hierbei wird darauf hingewiesen, dass auch bei Arbeiten gemäß Nr. 14 emissionsarm, in Anlehnung an Arbeitsverfahren nach der DGUV, gearbeitet werden muss.

Der Ausgleichsspachtel weist eine Dicke von im Schnitt 3-4 mm auf. Es ist davon auszugehen, dass die Spachtelmassen in Resten an den Kunststoffböden verbleiben und die Kunststoffböden daher auch als asbesthaltig entsorgt werden müssen. Bei der Entfernung der asbesthaltigen Spachtelmassen sind Schleifarbeiten inklusive Erschwernissen im Randbereich einzukalkulieren.

Inklusive verpacken, ausschleusen und Verbringung zu den Containern.

Die Kunststoffböden auf nicht asbesthaltigen Ausgleichsspachtel werden in der Pos. Entkernung 02.02.0010 abgerechnet.

Abrechnungsgrundlage: m² ausgebaute Kunststoffböden im Schwarzbereich
Menge: 70,000 m²

**02.03.0120 Demontage Gipskartonwände mit asbesthaltigen Spachtelmassen**
Rückbau der Gipskartonwände im Schwarzbereich nach Nr. 14 der TRGS 519. Die Gipskartonwände sind einfach beplankt mit einer Dicke von ca. 12,5 mm. Hinter den Gipskartonplatten befindet sich als Dampfsperre eine PE-Folie und wird gefolgt von einer Holzplatte. Die Gipskartonplatten sind ohne Beschädigung der darunter liegenden Folie auszubauen. Der Rückbau der Holzplatten inklusive der Dämmung erfolgt über eine seperate Position (01.02.03.0130)

Inkl. verpacken des asbesthaltigen Materials, ausschleusen sowie Verbringung zu den Containern.

Abrechnungsgrundlage: m² demontierte asbesthaltige Gipskartonwand.
Menge: 1075,000 m²

**02.03.0130 Demontage Leichtbauwände mit KMF-Dämmung**
Rückbau von Leichtbauwänden aus Holzplatten inklusive innenliegender KMF-Dämmung inkl. verpacken und Verbringung zum Container. Die Mineralwolldämmung weist eine Dicke von ca. 8 bis 10 cm auf.

Abrechnungsgrundlage: m² entfernte Mineralwolldämmung der Leichtbauwände
Menge: 1000,000 m²

**02.03.0140 Demontage asbesthaltiger Lüftungskanal (AZ)**
Demontage eines Lüftungskanals aus Asbestzement mit ca. 40 x 40 cm Kantenlänge ("Toschi-Rohr"). Arbeiten gemäß Nr. 16.3 der TRGS 519 inkl. verpacken des Materials in reißfeste, gekennzeichnete Big-Bags und Transport zum Abfallcontainer.

Abrechnungsgrundlage: meter demontierter Lüftungskanal aus Asbestzement ("Toschi-Rohr")
Menge: 2,000 m

**02.03.0150 Grob- und Feinreinigung Arbeitsbereich TRGS 519**
Arbeiten gemäß TRGS 519.

Grob- und Feinreinigung zur Beseitigung von staubförmigen Schadstoffkontaminationen auf allen Oberflächen im Sanierungsbereich und der verwendeten Schleusen: Decken, Wände, Fußböden, inkl. aller Einbauten, Kabel, Rohre sowie alle nicht näher bezeichneten Oberflächen. Das Reinigen von Mischuntergründen und rauen Flächen ist einzukalkulieren.

Die Raumhöhen bis zur Dachunterseite betragen ca. 3,2 und 3,7 m.

Alle Flächen sind mit einem Industriesauger der zugelassenen Verwendungskategorien abzusaugen und anschließend nass zu reinigen.

Es wird ausdrücklich darauf hingewiesen, dass wiederholte Reinigungen des Sanierungsbereiches erforderlich werden können. Art und Umfang der Ausführung liegt im Verantwortungsbereich des AN.

Die visuelle Freigabe der Sanierungsbereiche erfolgt in Schriftform durch den AG, erst nach dieser Freigabe dürfen die Bereiche gemäß VDI 3492 freigemessen werden.
Sämtliche beschriebenen Nebenleistungen sowie erforderliche Maschinen, wie Airlessgeräte und Verbrauchsmaterialien sind einzukalkulieren.

Abrechnungsgrundlage: m² Bodenfläche der gereinigten Bereiche
Menge: 450,000 m²

**02.03.0160 Freigabemessungen gemäß VDI 3492**
Raumluftmessung gemäß TRGS 519 Nummer 14.5 zur Aufhebung der Schutzmaßnahmen (Schwarzbereich).

Auf- und Abbau von Raumluftmessungen nach VDI 3492 inkl. Durchführung der Messung, labortechnischer Auswertung und schriftlicher Mitteilung der Messergebnisse vor Aufhebung der Schutzmaßnahmen.

Dem AN steht es frei die Größe der Sanierungsbereiche innerhalb der geltenden Richtlinien anzupassen. Die Anzahl der Messpunkte richtet sich nach Vorgaben der VDI 3492 und liegt in der Verantwortung des AN.

Für die Kalkulation wird ein Sanierungsbereich mit ca. 450 m² Grundfläche angenommen.

Die schriftliche Mitteilung an den AG und seine Vertreter enthält das Messprotokoll und die labortechnische Auswertung.

Abrechnungsgrundlage: Stück Raumluftmessungen inkl. Auswertung
Menge: 8,000 Stck

**02.03.0170 Demontage asbesthaltiger Rippenheizkörper**
Demontage von asbesthaltigen Rippenheizkörper im Ganzen.
Eine Zertrennen der Rippenheizkörper an Segmenten außerhalb eines Schwarzbereiches ist aufgrund möglicher Asbestdichtungen zu unterlassen.

Maße ca. 0,5 x 2,5 m / 0,5 x 1,5 m

Einschließlich Transport zu den Abfallcontainern.

Abrechnungsgrundlage: Stück demontierter Rippenheizkörper inkl. aller Nebenleistungen
Menge: 14,000 Stck

**02.03.0180 Demontage von Brandschutztüren**
Demontage von Brandschutztüren mit asbesthaltiger Schlosskastenisolierung und einem Kern aus Mineralwolle. Die Brandschutztüren sind im ganzen auszubauen und zu entsorgen. Alternativ können die Türen in einem Schwarzbereich gemäß Nr. 14 der TRGS 519 zerlegt und die gesäuberten Teile seperat entsorgt werden.

Abrechnungsgrundlage: Stück ausgebaute Brandschutztür inkl. verpacken und Verbringung zum Container.
Menge: 2,000 Stck

**02.03.0190 Separieren von Leuchtstoffröhren**
Ausbau von Deckenleuchten (Leuchtstofflampen; 1- und 2-flammig). Leuchtmittel (Leuchtstoffröhren) sind auszubauen und in geeignete Behälter nach Vorgaben des Entsorgers zu sammeln.

Weiterhin sind die Kondensatoren auszubauen und anhand des Typenschildes hinsichtlich einer PCB-Haltigkeit zu überprüfen um sie einem geordneten Entsorgungsweg zuordnen zu können. Die Kondensatoren sind nach Vorgaben des Entsorgers zu verpacken.

Diese Position beinhaltet die Separierung der Leuchtstoffröhren und der Kondensatoren, der Ausbau und die Verbringung der Leuchten sind Bestandteil der Entkernung des Gebäudes.

Leuchten befinden sich:
- in den Innenbereichen ca. 20 Leuchten einflammig.

Abrechnungsgrundlage: Stück separierte Leuchtstoffröhre mit Kleinkondensator
Menge: 20,000 Stck

#### Titel 02.04 Konstruktiver Abbruch

**02.04.0010 Erstellen einer Abbruchstatik/Beschreibung sicherer Abbruchfolge**
Für das Gebäude ist eine Abbruchstatik bzw. Beschreibung der sicheren Abbruchfolge zu erstellen und dem AG vorzulegen. Der AG wird die Statik nicht freigeben, der AN ist alleinig für die Richtigkeit verantwortlich.

Der AG behält sich bei offensichtlichen Zweifeln an der Statik vor, diese prüfen zu lassen. Sollte bei einer derartigen Prüfung herausstellen, dass die Statik fehlerhaft ist, sind die Kosten für die Prüfung vom AN zu tragen.

Ein Rückbau ist erst nach Vorlage einer Abbruchbeschreibung durchzuführen.

Abrechnungsgrundlage: Erstellen einer Rückbaubeschreibung für das das Gebäude
Menge: 1,000 Stck

**02.04.0020 Rückbau Gartenhütte**
Rückbau einer Gartenhütte mit einer Länge von ca. 3,20 m und einer Breite von ca. 2,80 cm.

Abrechnungsgrundlage: Stück zurückgebaute Gartenhütte
Menge: 1,000 Stck

**02.04.0030 Konstruktiver Abbruch mineralischer und hölzerner Bausubstanz bis Bodenplatte**
Konstruktiver Rückbau des Gebäudes bis zur Bodenplatte. Das Gebäude ist als Holzkonstruktion auf einer Stahlbetonbodenplatte errichtet. Nur ein kleiner Bereich im Nordwestlichen Teil des Gebäudes ist unterkelltert (Stahlbeton). Unter anderem inklusive Kalksandsteinaußenwände, Fenster, Holzstützen, Gartenhütte, Attikaplatten, Fassadendämmung Anbau und Kleinteile Fassade.

Länge  ca. 26,55 m
Breite  ca. 19,15 m
Höhe  ca. 3,13 '...' 3,67 m

Umbauter Raum inkl. Keller ca. 2.000 m³

Der Abbruch der Bodenplatte und Fundamente ist nicht Bestandteil dieser Position, diese Leistung wird in einer separaten Position beschrieben und Vergütet.

Alle Maße verstehen sich als ca. Maße und sind vom AN vor Ort zu prüfen.

In die Positionen sind alle Personal-, Geräte-, Betriebs- und Materialkosten, das Laden, Transportieren zur Lagerfläche sowie die Lagerung des anfallenden Materials mit einzukalkulieren.

Abrechnungsgrundlage: m³ umbauter Raum Rückbau Bausubstanz (mineralisch, Holz, etc.) ohne Bodenplatte und Fundamente
Menge: 2000,000 m³

**02.04.0040 Konstruktiver Abbruch mineralischer Bausubstanz der Bodenplatte und Fundamente**
Rückbau Bodenplatte und Fundamente und Stahlbetonbauteile des Kellerbereichs. Die Bodenplatte weist eine Dicke von im Mittel 30-35 cm auf. Zu den Fundamenten liegen keine Angaben vor. Es ist von Punktfundamenten mit ca. 40x40 cm auszugehen.

Fläche Gebäude ohne Keller ca. 480 m²
Kellerbereich ca. 50 m²

Alle Maße verstehen sich als ca. Maße und sind vom AN vor Ort zu prüfen.

In die Positionen sind alle Personal-, Geräte-, Betriebs- und Materialkosten, das Laden, Transportieren zur Lagerfläche sowie die Lagerung des anfallenden Materials mit einzukalkulieren.

Abrechnungsgrundlage: m³ Rückbau Bausubstanz Bodenplatte und Fundamente
Menge: 95,000 m³

**02.04.0050 Aufnehmen von Freiflächen**
Rückbau von Freiflächen und Befestigungen (ca. 200 m²) bestehend aus Pflastersteinen und kleinformatigen Betonplatten, Randsteinen, Einfriedungen. Der Rückschnitt/die Entfernung von Sträuchern (ca. 90 m²) ist einzukalkulieren.

Abrechnungsgrundlage: m² Rückbau von Freiflächen und Befestigungen
Menge: 290,000 m²

**02.04.0060 Angleichen der Fläche**
Das Gelände ist nach den Rückbauarbeiten grob anzugleichen um Senken zu beseitigen. Da hierfür kein zusätzliches Material angeliefert werden soll, sind Bereiche die nicht angeglichen werden können, mit einem maximalen Böschungswinkeln von 45° herzustellen. Der Transport von Material auf dem Gelände ist einzukalkulieren um eine möglichst ebene Fläche herzurichten.

Abrechnungsgrundlage: m² angeglichene Fläche
Menge: 1400,000 m²

#### Titel 02.05 Entsorgung

*Hinweis: Hinweistext Entsorgung*
Nachfolgende Hinweise sind in der Kalkulation der Entsorgung zu berücksichtigen

Abfallerzeuger:
Der AN übernimmt als Besitzer des Abfalls sämtliche Pflichten als Abfallerzeuger gemäß Nachweisverordnung (Rechts- grundlage NachwV Teil 1 §1 (1). Der AN ist für die Beantragung der EN verantwortlich und signiert sämtliche Begleit- und Übernahmescheine. Entsorgungsnachweise und Sammelent- sorgungsnachweise sind vor Beginn der Baumaßnahme dem AG inkl. Annahmeerklärung vorzulegen. Sämtliche Begleit- scheine und Übernahmescheine sind von allen beteiligten signiert dem AN spätestens mit den jeweiligen Rechnungen vorzulegen. Die Entsorgung von gefährlichen Abfällen im Sinne des KrWG werden nur vergütet, wenn diese Unterlagen vollständig mit der Rechnung vorliegen.

Deklarationsanalytik:
In die Kalkulation sind sämtliche Deklarationsanalysen vom AN zu leisten. Es ist eine entsprechend qualifizierte Probenahme und Analytik gemäß PN 98 durchzuführen. Der AG muss die Möglichkeit bekommen das Material jederzeit zu beproben, so dass die Deklarationsanalysen des AN überprüft werden können. Der AN hat die vorgesehenen Probenahmen 2 Werktage zuvor anzumelden, so dass der AG bei der Probenahme anwesend sein kann um entsprechende Kontrollproben zu entnehmen.
Zu Deklarationsanalysen gehören auch Untersuchungen auf spezielle Parameter wie TOC, AT4, GB21 oder vergleichbaren.

Umgang mit dem Parameter Leitfähigkeit:
Der Parameter Leitfähigkeit wird als nicht einstufungsrelevant angenommen. Sollte die Annahmestelle des AN dieser Vorgehensweise nicht zustimmen können, ist dies anzugeben, es müssen dann Anpassungen der Mengenzuordnungen für den Bieter, vor Wertung der Angebote vorgenommen werden.

Umgang mit dem Parameter Glühverlust:
Der Parameter Glühverlust wird als nicht als einstufungsrelevant angenommen. Ausschließlich der TOC-Wert wird zu Bestimmung des Anteils der organischen Rückstände herangezogen. Sollte die Annahmestelle des AN dieser Vorgehensweise nicht zustimmen können, ist dies anzugeben, es müssen dann Anpassungen der Mengenzuordnungen für den Bieter, vor Wertung der Angebote vorgenommen werden.

Transport und Transportbehälter:
In sämtliche Entsorgungspositionen sind die Transportbehälter (z.B. Container) und der Transport zu den Annahmestellen einzukalkulieren.

**02.05.0010 Entsorgung von Bauschutt, RC 1 gemäß EBV**
Entsorgung von Bauschutt RC 1 gemäß EBV.

AVV 17 01 01 Beton
AVV 17 01 02 Ziegel
AVV 17 01 07 Gemische aus Beton, Ziegeln, Fliesen und Keramik mit Ausnahme derjenigen, die unter 17 01 06 fallen
Menge: 500,000 t

**02.05.0020 Zulage RC 2 gemäß EBV**
Zulage Entsorgung von Bauschutt RC 2 gemäß EBV.

AVV 17 01 01 Beton
AVV 17 01 02 Ziegel
AVV 17 01 07 Gemische aus Beton, Ziegeln, Fliesen und Keramik mit Ausnahme derjenigen, die unter 17 01 06 fallen
Menge: 250,000 t

**02.05.0030 Zulage RC 3 gemäß EBV**
Zulage Entsorgung von Bauschutt RC 3 gemäß EBV.

AVV 17 01 01 Beton
AVV 17 01 02 Ziegel
AVV 17 01 07 Gemische aus Beton, Ziegeln, Fliesen und Keramik mit Ausnahme derjenigen, die unter 17 01 06 fallen
Menge: 50,000 t

*Hinweis: Entsorgung von Wertstoffen*
Wertstoffe wie Metalle, gemischte Metalle und Elektroabfälle werden nicht separat vergütet/berechnet. Erträge aus den Metallen als auch des Elektroschrotts aus Installationen, wie auch Konstruktionsstähle und Bewehrungen sind in die Kalkulation der Entkernung bzw. dem Abbruch einzukalkulieren.

**02.05.0040 Entsorgung gemischte Bau- und Abbruchabfälle**
Entsorgung gemischter Bau- und Abbruchabfälle, die keine gefährlichen Stoffe enthalten, in Transportmulden oder Container gelagert.

AVV 17 09 04
Menge: 20,000 t

**02.05.0050 Entsorgung Altholz A I-AIII**
Entsorgung von Altholz der Kategorien AI bis AII in Transportmulden oder Container gelagert.

AVV 17 02 01
Menge: 10,000 t

**02.05.0060 Entsorgung Altholz AIV**
Entsorgung von Konstruktionsholz (AIV) in Transportmulden oder Container gelagert.

AVV 17 02 04*
Menge: 30,000 t

**02.05.0070 Entsorgung von asbesthaltigen Materialien mineralisch**
Entsorgung von asbesthaltigen Materialien in Big Bags gegen Witterungseinflüsse geschützt verpackt .

AVV 17 06 05* & 17 06 01*
Menge: 25,000 t

**02.05.0080 Entsorgung von KMF-Materialien**
Entsorgung von KMF-Materialien -in  Big Bags gegen Witterungseinflüsse geschützt verpackt.

AVV 17 06 03*
Menge: 12,000 t

**02.05.0090 Entsorgung von Polystyrol**
Entsorgung von expandiertem Polystyrol.

AVV 17 06 03* oder 17 06 04
Menge: 0,500 t

**02.05.0100 Entsorgung bituminöse Abdichtungsbahnen**
Entsorgung von bituminösen Dachbahnen, Dampfsperren der WC-Bereiche und der Außenwände.

PAK (16) = 6,2 '...' 8,4 mg/kg
B[a]P = 0,7 '...' 0,8 mg/kg

AVV 17 03 02
Menge: 25,000 t

**02.05.0110 Entsorgung von Leuchtstoffröhren**
Entsorgung von Leuchtstoffröhren bruchsicher verpackt.

AVV 20 01 21*
Menge: 60,000 Stck

### Bereich 03 Stundenlohnarbeiten

*Hinweis: Geräte- / Stundenlohnsätze*
Arbeiten, die im Stundennachweis durchgeführt werden, müssen dem AG zuvor angezeigt werden (gem. VOB/B §2 Nr. 10). Hierzu hat der AN einen Regiebericht zu erstellen, in welchem Art und Umfang der Arbeiten beschrieben werden, sowie Veranlassung und Zeitansatz für diese Arbeiten erforderlich ist. Dieser Regiebericht ist vor der Durchführung der Arbeiten von der Bauleitung des AG gegenzeichnen zu lassen. Nach der Durchführung der Regiearbeiten ist der Bauleitung des AG der Stundennachweis unter Berufung auf den Regiebericht kurzfristig zuzukommen lassen (spätestens innerhalb einer KW). Der Stundennachweis muss neben dem Bezug zum Regiebericht in jedem Fall die genaue Beschreibung der Arbeiten (was/wann /wo) sowie die Ausführungszeit mit namentlicher Nennung der jeweiligen Arbeiter (Beginn, Ende je Arbeiter) beinhalten.

Der Verrechnungssatz für die jeweilige Arbeitskraft umfasst sämtliche Aufwendungen wie Lohn- und Gehaltskosten, Lohn- und Gehaltsnebenkosten, Zuschläge, lohngebundene und lohnabhängige Kosten, sonstige Sozialkosten, Gemeinkosten, Wagnis und Gewinn.

#### Titel 03.01 Stundensätze

**03.01.0001 Stundenlohn eines Baufacharbeiters**
Stundenlohn eines Baufacharbeiters für Regiearbeiten.
Menge: 5,000 h

**03.01.0002 Stundenlohn eines Bauhelfers**
Stundenlohn eines Bauhelfer für Regiearbeiten.
Menge: 5,000 h

#### Titel 03.02 Maschinen- und Gerätestunden

**03.02.0010 Verrechnungssatz für Bagger 35 t**
Stundenlohnarbeiten durch Baugeräte auf Anordnung des AG ausführen. Der Verrechnungssatz gilt für das zum Zeitpunkt des Abrufes einsatzbereit auf der Baustelle befindliche Baugerät. Der Verrechnungssatz für das jeweilige Gerät umfasst sämtliche Aufwendungen für den Einsatz, insbesondere Gerätevorhalte- und Betriebsstoffkosten, Transportanteile sowie sämtliche Zuschläge einschl. der Kosten für das Bedienungspersonal. Es wird nur die tatsächliche Betriebszeit vergütet.

Abrechnungsgrundlage: Stunde ca. 35 t Bagger inkl. Anbaugeräten wie Schaufeln (ca. 1 m³), Greifer oder Schere.
Menge: 5,000 h

**03.02.0020 Verrechnungssatz für Bagger 25 t**
Stundenlohnarbeiten durch Baugeräte auf Anordnung des AG ausführen. Der Verrechnungssatz gilt für das zum Zeitpunkt des Abrufes einsatzbereit auf der Baustelle befindliche Baugerät. Der Verrechnungssatz für das jeweilige Gerät umfasst sämtliche Aufwendungen für den Einsatz, insbesondere Gerätevorhalte- und Betriebsstoffkosten, Transportanteile sowie sämtliche Zuschläge einschl. der Kosten für das Bedienungspersonal. Es wird nur die tatsächliche Betriebszeit vergütet.

Abrechnungsgrundlage: Stunde ca. 25 t Bagger inkl. Anbaugeräten wie Schaufeln (ca. 1 m³), Greifer oder Schere.
Menge: 5,000 h

**03.02.0030 Verrechnungssatz für Radlader**
Leistung wie in vorgenannter Position beschrieben,
jedoch für einen Radlader über 45 kW bis 75 kW.
Menge: 5,000 h
